# Folrat de conducte per a instal·lacions en racó d'envans

- Propietat de l'arxiu: CYPE INGENIEROS, S.A.
- Format: FIEBDC-3/2002
- Divisa: EUR
- Costos indirectes: 3.00 %
- IVA: 21.00 %

## H Acabaments i ajudes

### HF Folrats

#### HFI De conductes

**HFI010** m Folrat de conducte per a instal·lacions en racó d'envans, de 50x25 cm, amb maó ceràmic buit (totxana), per revestir, 29x14x7 cm, rebut amb morter de ciment industrial, color gris, M-5, subministrat a granel.
Formació de folrat de conducte per a instal·lacions col·locat en un racó de l'envà, de 50 cm de longitud i 25 cm d'amplada, realitzat mitjançant fàbrica de maó ceràmic buit (totxana), per revestir, 29x14x7 cm, rebuda amb morter de ciment industrial, color gris, M-5, subministrat a granel, en l'interior de l'edifici. Inclús p/p de replanteig, anivellació i aplomat, minves i ruptures, lligadures i neteja.
Inclou: Replanteig i traçat en el sostre dels envans a realitzar. Col·locació i aplomat de mires de referència. Estesa de fils entre mires. Col·locació dels maons, prèviament humits, per filades senceres. Repàs de juntes i neteja.
Criteri d'amidament de projecte: Longitud mesurada segons documentació gràfica de Projecte.
Criteri de mesura d'obra: Es mesurarà la longitud realment executada segons especificacions de Projecte.

| Codi | Ut | Descripció | Rendiment | Preu | Import |
|---|---|---|---|---|---|
| mt04lcc010b | Ut | Maó ceràmic buit (totxana), per revestir, 29x14x7 cm, segons UNE-EN 771-1. (material) | 17.000 | 0.20 | 3.40 |
| mt08aaa010a | m³ | Aigua. (material) | 0.004 | 1.50 | 0.01 |
| mt09mif010cb | t | Morter industrial per a obra de paleta, de ciment, color gris, categoria M-5 (resistència a compressió 5 N/mm²), subministrat a granel, segons UNE-EN 998-2. (material) | 0.010 | 29.50 | 0.30 |
| mq06mms010 | h | Mesclador continu amb sitja, per a morter industrial en sec, subministrat a granel. (maquinària) | 0.039 | 1.73 | 0.07 |
| mo020 | h | Oficial 1ª construcció. (mà d'obra) | 0.516 | 23.30 | 12.02 |
| mo113 | h | Peó ordinari construcció. (mà d'obra) | 0.271 | 19.47 | 5.28 |
| % | % | Costos directes complementaris | 2 % | 21.08 | 0.42 |
|  |  | Costos directes |  |  | 21.50 |
