# Escopidors de marbre Blanc Macael, fins a 110 cm de longitud, fins a 20 cm d'amplada i 2 cm de gruix

- Propietat de l'arxiu: CYPE INGENIEROS, S.A.
- Format: FIEBDC-3/2002
- Divisa: EUR
- Costos indirectes: 3.00 %
- IVA: 21.00 %

## H Acabaments i ajudes

### HR Acabaments

#### HRV Escopidors

**HRV010** m Escopidors de marbre Blanc Macael, fins a 110 cm de longitud, fins a 20 cm d'amplada i 2 cm de gruix.
Subministrament i col·locació d'escopidors de marbre Blanc Macael, fins a 110 cm de longitud, fins a 20 cm d'amplada i 2 cm de gruix, amb trencaaigües, cara i cantell recte polits, amb clara pendent i encastat en els brancals, cobrint els ampits d'una finestra, els sortints dels paràmetres, les cornises de façana, etc., rebut amb morter de ciment, industrial, amb additiu hidròfug, M-10. Inclús p/p de preparació i regularització del suport amb morter de ciment, industrial, amb additiu hidròfug, M-10, rejuntat entre peces i unions amb els murs amb morter de juntes especial per a revestiments de pedra natural.
Inclou: Replanteig de les peces en el forat o acabament. Preparació i regularització del suport. Col·locació, aplomat, anivellació i alineació. Rejuntat i neteja del trencaaigües.
Criteri d'amidament de projecte: Longitud del ample del buit, amidada segons documentació gràfica de Projecte, incrementada en 5 cm a cada costat.
Criteri de mesura d'obra: Es mesurarà la longitud realment executada segons especificacions de Projecte, incloent els encastaments en els brancals.

| Codi | Ut | Descripció | Rendiment | Preu | Import |
|---|---|---|---|---|---|
| mt20vmn010da | m | Escopidors de marbre Blanc Macael, fins a 110 cm de longitud, fins a 20 cm d'amplada i 2 cm de gruix, amb trencaaigües, cara i cantell recte polits, segons UNE-EN 771-6. (material) | 1.050 | 13.46 | 14.13 |
| mt08aaa010a | m³ | Aigua. (material) | 0.006 | 1.50 | 0.01 |
| mt09mif010ka | t | Morter industrial per a obra de paleta, de ciment, color gris, amb additiu hidròfug, categoria M-10 (resistència a compressió 10 N/mm²), subministrat en sacs, segons UNE-EN 998-2. (material) | 0.009 | 38.05 | 0.34 |
| mt09lec010b | m³ | Beurada de ciment blanc BL 22,5 X. (material) | 0.001 | 157.00 | 0.16 |
| mt20wwa025 | m | Perfil d'escuma de polietilè, de 6 mm de diàmetre, per a rebliment de juntes. (material) | 0.200 | 0.39 | 0.08 |
| mt09mcr220 | kg | Morter de rejuntat per a revestiments, interiors o exteriors, de pedra natural, polida o per a polir, compost de ciment, àrids a força de pols de marbre, pigments resistents als àlcalis i additius especials. (material) | 0.015 | 1.80 | 0.03 |
| op00sie030 |  | Serra de disc de diamant, per a taula de treball, de tall humit. | 1.000 | 0.00 | 0.00 |
| mo020 | h | Oficial 1ª construcció. (mà d'obra) | 0.263 | 23.30 | 6.13 |
| mo113 | h | Peó ordinari construcció. (mà d'obra) | 0.292 | 19.47 | 5.69 |
| % | % | Costos directes complementaris | 2 % | 26.57 | 0.53 |
|  |  | Costos directes |  |  | 27.10 |
