# Coberta inclinada amb un pendent mitjà del 30%

- Propietat de l'arxiu: CYPE INGENIEROS, S.A.
- Format: FIEBDC-3/2002
- Divisa: EUR
- Costos indirectes: 3.00 %
- IVA: 21.00 %

## Q Cobertes

### QT Inclinades

#### QTT Teules

**QTT210** m² Coberta inclinada amb un pendent mitjà del 30%, composta de: formació de pendents: tauler ceràmic encadellat, "CERÁMICA PASTRANA", per revestir, 70x25x3,5 cm sobre envans alleugerats de 100 cm d'altura mitja; cobertura: teula ceràmica corba, 40x19x16 cm, color vermell; rebuda amb morter de ciment, industrial, M-2,5.
Formació de coberta inclinada amb un pendent mig del 30%, sobre base resistent, composta dels següents elements: FORMACIÓ DE PENDENTS: tauler ceràmic encadellat, "CERÁMICA PASTRANA", per revestir, 70x25x3,5 cm, recolzat sobre envans alleugerats de maó ceràmic buit, rebuts amb morter de ciment M-5, amb una altura mitja de 100 cm, travats transversalment cada 2 m aproximadament, tot allò sobre forjat de formigó (no inclòs en aquest preu); COBERTURA: teula ceràmica corba, 40x19x16 cm, color vermell; rebuda amb morter de ciment, industrial, M-2,5. Inclús p/p de teules de carener, acabament lateral, ventilació i peces especials per formació de careners, tremujals, embroquetat de ràfecs i cantells lliures.
Inclou: Neteja del supradós del sostre. Replanteig i traçat de tremujals, aiguafons, encontres i junts. Formació de davanters perimetrals amb peces ceràmiques. Formació de envans alleugerats. Reglejat de l'acabament dels envans alleugerats per rebre el tauler. Col·locació de les cintes de paper en el cantell de recolzament del tauler sobre els envans alleugerats. Col·locació de les peces ceràmiques que formen el tauler. Col·locació de les teules rebudes amb morter. Execució de careners, tremujals, alers i cantells lliures.
Criteri d'amidament de projecte: Superfície de l'aiguavés mesurada en veritable magnitud, segons documentació gràfica de Projecte, sense tenir en compte el cavalcament corresponent de la teula. Incloent formació de careners, tremujals, ràfecs i vores lliures. No s'inclouen formació d'aiguafons, ràfecs decoratius ni encontres de vessants amb paraments verticals, xemeneies, finestres o conductes de ventilació.
Criteri de mesura d'obra: Es mesurarà, en veritable magnitud, la superfície realment executada segons especificacions de Projecte, sense tenir en compte el cavalcament corresponent de la teula. Incloent formació de careners, tremujals, ràfecs i vores lliures. No s'inclouen formació d'aiguafons, ràfecs decoratius ni encontres de vessants amb paraments verticals, xemeneies, finestres o conductes de ventilació.

| Codi | Ut | Descripció | Rendiment | Preu | Import |
|---|---|---|---|---|---|
| mt04lcc010c | Ut | Maó ceràmic buit (totxana), per revestir, 29x14x9 cm, segons UNE-EN 771-1. (material) | 21.517 | 0.22 | 4.73 |
| mt08aaa010a | m³ | Aigua. (material) | 0.009 | 1.50 | 0.01 |
| mt09mif010ca | t | Morter industrial per a obra de paleta, de ciment, color gris, categoria M-5 (resistència a compressió 5 N/mm²), subministrat en sacs, segons UNE-EN 998-2. (material) | 0.047 | 32.25 | 1.52 |
| mt04cpl060a | Ut | Tauler ceràmic encadellat, "CERÁMICA PASTRANA", per revestir, 70x25x3,5 cm, segons UNE 67041. (material) | 6.229 | 0.56 | 3.49 |
| mt08aaa010a | m³ | Aigua. | 0.010 | 1.50 | 0.02 |
| mt09mif010ba | t | Morter industrial per a obra de paleta, de ciment, color gris, categoria M-2,5 (resistència a compressió 2,5 N/mm²), subministrat en sacs, segons UNE-EN 998-2. (material) | 0.056 | 31.36 | 1.76 |
| mt13tac010a | Ut | Teula ceràmica corba, 40x19x16 cm, color vermell, segons UNE-EN 1304. (material) | 29.000 | 0.25 | 7.25 |
| mt13tac011a | Ut | Peça ceràmica de carener, per a teules corbes, color vermell, segons UNE-EN 1304. (material) | 0.320 | 0.75 | 0.24 |
| mt13tac010a | Ut | Teula ceràmica corba, 40x19x16 cm, color vermell, segons UNE-EN 1304. | 0.400 | 0.25 | 0.10 |
| mt13tac010a | Ut | Teula ceràmica corba, 40x19x16 cm, color vermell, segons UNE-EN 1304. | 1.909 | 0.25 | 0.48 |
| mt13tac013a | Ut | Teula ceràmica de ventilació, corba, color vermell, segons UNE-EN 1304. (material) | 0.100 | 6.50 | 0.65 |
| mt08aaa010a | m³ | Aigua. | 0.010 | 1.50 | 0.02 |
| mt09mif010ba | t | Morter industrial per a obra de paleta, de ciment, color gris, categoria M-2,5 (resistència a compressió 2,5 N/mm²), subministrat en sacs, segons UNE-EN 998-2. | 0.056 | 31.36 | 1.76 |
| mt13tac100 | kg | Pigment per morter. (material) | 0.027 | 6.00 | 0.16 |
| mo020 | h | Oficial 1ª construcció. (mà d'obra) | 1.837 | 23.30 | 42.80 |
| mo113 | h | Peó ordinari construcció. (mà d'obra) | 2.344 | 19.47 | 45.64 |
| % | % | Costos directes complementaris | 2 % | 110.63 | 2.21 |
|  |  | Costos directes |  |  | 112.84 |
