# Terra tècnic enregistrable "KLINKERTECH"

- Propietat de l'arxiu: CYPE INGENIEROS, S.A.
- Format: FIEBDC-3/2002
- Divisa: EUR
- Costos indirectes: 3.00 %
- IVA: 21.00 %

## R Revestiments i extrasdossats

### RS Paviments

#### RSE Tècnics

**RSE060** m² Terra tècnic enregistrable "KLINKERTECH", per a interior, compost per panells ceràmics autoportants de 400x400 mm i 20 mm d'espessor, de gres extrusionat, amb nucli alleugerit mitjançant cel·les, sèrie Toletum, color Riansares, acabat mat, recolzats sobre peus regulables de polipropilè amb càrrega mineral, de color negre, amb base rodona, model SRE-65/100 "KLINKERTECH", per a altures entre 65 i 100 mm.
Subministrament i col·locació de terra tècnic enregistrable "KLINKERTECH", per a interior, format per panells ceràmics autoportants de 400x400 mm i 20 mm d'espessor, de gres extrusionat, amb nucli alleugerit mitjançant cel·les, sèrie Toletum, color Riansares, acabat mat, recolzats sobre peus regulables de polipropilè amb càrrega mineral, de color negre, amb base rodona, model SRE-65/100 "KLINKERTECH", per a altures entre 65 i 100 mm fixats a la superfície de recolzament amb adhesiu. Inclús p/p de preparació de la superfície de recolzament dels pedestals mitjançant aspirat i neteja de restes d'obra, replanteig i fixació dels pedestals al terra amb cola, col·locació de coixinets sobre els pedestals i fixació de la rosca que regula la seva altura amb cola i banda perimetral de llana de roca per la desolidarització del perímetre. Totalment muntat.
Inclou: Replanteig dels eixos dels pedestals i marcat de nivells. Col·locació, anivellació i fixació de pedestals. Col·locació dels panells. Neteja final del paviment.
Criteri d'amidament de projecte: Superfície útil, mesura segons documentació gràfica de Projecte. No s'ha incrementat l'amidament per trencaments i retallades, ja que en la descomposició s'ha considerat un 5% més de peces.
Criteri de mesura d'obra: Es mesurarà la superfície realment executada segons especificacions de Projecte.

| Codi | Ut | Descripció | Rendiment | Preu | Import |
|---|---|---|---|---|---|
| mt12psk080a | Ut | Cartutx de 600 cm³ de pega per a fixació de peus regulables a la superfície de recolzament. (material) | 0.010 | 5.24 | 0.05 |
| mt12psk040a | m | Banda perimetral de llana de roca de 12 mm de gruix i 100 mm d'ample. (material) | 1.000 | 2.05 | 2.05 |
| mt12pct030Jb | Ut | Peu regulable de polipropilè amb càrrega mineral, de color negre, amb base rodona, model SRE-65/100 "KLINKERTECH", per a altures entre 65 i 100 mm. (material) | 3.000 | 3.92 | 11.76 |
| mt12klt010a | m² | Panells ceràmics autoportants per al sistema de terra tècnic enregistrable "KLINKERTECH", de 400x400 mm i 20 mm de gruix, de gres extrusionat, amb nucli alleugerit mitjançant cel·les, sèrie Toletum, color Riansares, acabat mat. (material) | 1.000 | 42.08 | 42.08 |
| mo011 | h | Oficial 1ª muntador. (mà d'obra) | 0.418 | 24.08 | 10.07 |
| mo080 | h | Ajudant muntador. (mà d'obra) | 0.418 | 20.68 | 8.64 |
| % | % | Costos directes complementaris | 2 % | 74.65 | 1.49 |
|  |  | Costos directes |  |  | 76.14 |
