# Vora de piscina amb peces d'acabament prefabricades de formigó, de 40x100 cm, color blanc, acabat raspallat

- Propietat de l'arxiu: CYPE INGENIEROS, S.A.
- Format: FIEBDC-3/2002
- Divisa: EUR
- Costos indirectes: 3.00 %
- IVA: 21.00 %

**UPR010** m Vora de piscina amb peces d'acabament prefabricades de formigó, de 40x100 cm, color blanc, acabat raspallat.
Formació de vora de piscina amb peces d'acabament, prefabricades de formigó, antilliscants, de 40x100 cm, color blanc, acabat raspallat, rebuda amb morter de ciment, industrial, M-5. Inclús p/p de tractament de juntes, muntatge, col·locació i rebuda.
Inclou: Replanteig de les peces. Col·locació amb morter de les peces alineades, amb un lleuger pendent fins a l'exterior. Replé de juntes i neteja de les peces.
Criteri d'amidament de projecte: Longitud mesurada segons documentació gràfica de Projecte.
Criteri de mesura d'obra: Es mesurarà la longitud realment executada segons especificacions de Projecte.

| Codi | Ut | Descripció | Rendiment | Preu | Import |
|---|---|---|---|---|---|
| mt47prp050a | m | Acabat de piscina, prefabricat de formigó, antilliscant, de 40x100 cm, color blanc, acabat raspallat. (material) | 1.050 | 37.60 | 39.48 |
| mt08aaa010a | m³ | Aigua. (material) | 0.006 | 1.50 | 0.01 |
| mt09mif010ca | t | Morter industrial per a obra de paleta, de ciment, color gris, categoria M-5 (resistència a compressió 5 N/mm²), subministrat en sacs, segons UNE-EN 998-2. (material) | 0.028 | 32.25 | 0.90 |
| mt09moe030 | m³ | Morter especial extrafi. (material) | 0.001 | 123.50 | 0.12 |
| mo041 | h | Oficial 1ª construcció d'obra civil. (mà d'obra) | 0.288 | 23.30 | 6.71 |
| mo087 | h | Ajudant construcció d'obra civil. (mà d'obra) | 0.242 | 20.68 | 5.00 |
| % | % | Costos directes complementaris | 2 % | 52.22 | 1.04 |
|  |  | Costos directes |  |  | 53.26 |
